# Rathaus Walldorf Betonsanierung
Angebotsaufforderung (GAEB DA XML 3.1, DA83)
Projekt: 2026-04
Währung: EUR
Vergabeart: Beschränkte Ausschreibung
Erstellt mit: GXML Toolbox V3.13 R20101116, ORCA AVA Professional Edition 17.00.000.19, 21.04.2026

## 02 Betonsanierung Fassade

*Hinweis: Vorbemerkungen zu Leistungsbeschreibung*
1.  Ort der Baumaßnahme
Rathaus der Stadt Walldorf
Nußlocher Straße 45
69190 Walldorf

2.  Baumaßnahme
Gegenstand dieser Ausschreibung ist die Sanierung der Betonfassaden des Altbauteils des Rathauses. Die Fassaden bestehen überwiegend aus vorgehängten Betonfertigteilen, die durch dauerelastische Fugen voneinander getrennt sind. Bestandteil der Maßnahme ist zudem die Instandsetzung der vorhandenen Ortbetonflächen der Bestandsfassade. Sowohl die Betonfertigteile als auch die Ortbetonflächen weisen eine aus der Brettschalung resultierende Holzstruktur auf, die im Zuge der Arbeiten zu erhalten ist.
Der Ratssaal des Bestandsgebäudes ist nicht Teil der ausgeschriebenen Leistungen.
Die Ausführung der Arbeiten erfolgt parallel zur Dachsanierung sowie zur Betonsanierung der Dachkante. Ein Fassadengerüst wird bauseits gestellt und kann vom Auftragnehmer mitgenutzt werden.  Die Lagen der Fertigteile und der Ortbetonflächen sind in den beiliegenden Schalplänen grün gekennzeichnet.
3.  Bestandsgebäude
Das Rathaus der Stadt Walldorf wurde in den Jahren 1968 bis ca. 1971 errichtet (Altbau) und erhielt in den Jahren 1998 bis 2002 eine Erweiterung. Der dreigeschossige Altbau verfügt über einen Ratssaal, eine Eingangshalle, das Büro des Bürgermeisters, Büroräume diverser Abteilungen in den Obergeschossen sowie die örtliche Polizeistation im Untergeschoss. Der Erweiterungsbau enthält eine Tiefgarage im Untergeschoss und weitere Büroräume, die sich um einen Lichthof gruppieren.
Der Altbau ist als Stahlbetonkonstruktion mit Kassettendecken, vorgehängten Betonfertigteilen als Fassade und bekiesten, teilweise begrünten Flachdächern konstruiert. Der Erweiterungsbau ist teils, als Stahlbeton-, teils als Holzkonstruktion errichtet. Das Dach besteht aus einer blechgedeckten Kaltdachkonstruktion mit Stehfalz, die teilweise über die Flachdächer des Altbaus kragt.
Das Dach und die Fassade des Ratssaals wurde 2016 saniert und mit einer zusätzlichen Glasdachkonstruktion versehen. Deshalb ist die Sanierung der Fassade des Ratssaals nicht in dieser Baumaßnahme enthalten.
Eine Ortsbesichtigung vor Abgabe des Angebots in Absprache mit dem Auslober wird empfohlen.

4.  Baustelle
Die Baumaßnahmen finden nach Erfordernis und Absprache während des laufenden Gebäudebetriebes statt. Die sich durch den laufenden Betrieb ergebenden Beeinträchtigungen für kontinuierliche Arbeitsabläufe sind vom Auftragnehmer organisatorisch im Arbeitsablauf zu berücksichtigen:
Störende Tätigkeiten sind zwingend der Bauleitung vorab anzuzeigen und genehmigen zu lassen. Insbesondere bei Belegung des Besprechungsraumes des Bürgermeisters und der Belegung des Ratssaals. Die Arbeiten insgesamt müssen lärmarm erfolgen; lautes Rufen, das Abspielen von Unterhaltungsmedien und dergleichen sind zu unterlassen.
Außerdem ist während des laufenden Gebäudebetriebs der Verkehr innerhalb und außerhalb des Gebäudes, besonders zur und aus der Tiefgarage zu berücksichtigen. Der Zugang zur Tiefgarage ist jederzeit freizuhalten. Gefahrenbereiche sind entsprechend zu kennzeichnen und abzusperren.
Zufahrtswege für Feuerwehr-, Rettungs-, Polizei- und sonstige Hilfsfahrzeuge außerhalb des Gebäudes ebenso wie Rettungswege und Notausgänge im Gebäude sind jederzeit freizuhalten.
Zugänglichkeit zum Gebäude besteht montags bis freitags von 07:30 bis 16:30 Uhr. Beabsichtigte bzw. erforderliche Arbeitszeiten darüber hinaus sind mit dem Auftraggeber und den Hausmeistern mit ausreichendem Vorlauf von mindestens 3 Tagen abzusprechen.
Die Baustelle ist ostseitig über die Ringstraße anfahrbar. Zeitgleich findet die Dachsanierung am Rathaus statt. Es ist hierbei mit Einschränkungen zu rechnen. Die Bauherrschaft wird die Arbeiten koordinieren und es sind Absprachen mit den anderen am Bau beteiligten zu treffen. Hierfür ist die Teilnahme aller ausführenden Firmen an den Baustellenbesprechungen zwingend erforderlich.
Material ist zwingend nur in Absprache mit der Bauleitung auf der Baustelleneinrichtungsfläche zu lagern. Firmenfahrzeuge sind nach Be- und Entladevorgängen auf den öffentlichen Parkplätzen oder in Absprache mit den Hausmeistern in der Tiefgarage des Rathauses abzustellen. Eine Ladezone wird in Absprache mit dem Auftraggeber und der Bauleitung festgelegt.
Über Straßensperrungen und ähnliches in den Zufahrtsbereichen im Ausführungszeitraum ist zum Zeitpunkt der Veröffentlichung der Ausschreibung nichts bekannt, dies kann jedoch während der Ausführung nicht gänzlich ausgeschlossen werden.
Materiallieferungen und -sendungen sind nicht an den Auftraggeber oder die Bauleitung zu richten, sondern an einen ortsanwesenden Beauftragten des Auftragnehmers. Seitens des Auftraggebers bzw. der Bauleitung werden keinerlei Materiallieferungen angenommen oder quittiert oder Fracht- und Transportgebühren verauslagt.
Abschließbare Aufenthalts- und Lagerräume stehen nicht zur Verfügung. Es ist für den Auftragnehmer möglich, in Absprache mit der Bauleitung, einen Lagercontainer und einen Bauwagen innerhalb der Baustelleneinrichtungsfläche aufzustellen. Die Baustelleneinrichtungsfläche wird vor dem Gebäude eingerichtet. Lagerplätze können nur innerhalb der Baustelleneinrichtungsfläche nach vorheriger Absprache mit der Bauleitung eingerichtet werden. Hilfskräfte und Transporthilfen stehen bauseits nicht zur Verfügung. Der Auftragnehmer hat die für ihn angelieferten Materialien sicher zu lagern. Die benutzten Flächen sind nach der Räumung in ihren ursprünglichen Zustand zu versetzen.
Durch die Ausführung seiner Arbeiten oder durch den Transport entstandene Schäden an Gebäuden, Straßen, Zufahrten, Außenanlagen, Versorgungsleitungen, Kanälen usw. hat der Auftragnehmer auf seine Kosten sofort zu beheben. Die Behebung ist von ihm selbst zu veranlassen.
Abtrennungen des Baubereichs und Absperrungen sind stets geschlossen zu halten, um das Verbreiten von Verschmutzungen im übrigen Gebäude, der Außenflächen sowie das Betreten der Baubereiche durch Unbefugte zu verhindern. Die Baustellentüren sind täglich nach Baustellenschluss abzuschließen.
Anschlussleitungen für Baustrom und Bauwasser zu den Entnahmestellen sind so zu verlegen, dass sie keine Unfallgefährdung oder Behinderung darstellen. In jedem Sanierungsabschnitt wird eine Baustromversorgung bis 400 V/16 A für den Auftragnehmer vorgehalten.
Hof- oder Dacheinläufe dürfen nicht zur Abwasser- oder Schmutzbeseitigung (Mörtel, Farbe etc.) genutzt werden. Abwasser muss ordnungsgemäß eingeleitet werden und darf keine Verunreinigungen aufweisen, die den einschlägigen und örtlichen Entwässerungsvorschriften widersprechen.
Verschmutzungen, Bauabfälle und dergleichen sind unverzüglich (täglich) zu beseitigen. Kosten, die dem Auftraggeber für die Beseitigung der Verschmutzungen entstehen, werden dem Auftragnehmer in Rechnung gestellt und von dessen Rechnung abgezogen.
Die Verwendung von Feuer und Flammen ist im, am oder auf dem Gebäude und auf den Außenflächen nur nach vorheriger Beantragung und Erlaubnis durch den Auftraggeber gestattet. Hierzu werden dem Auftragnehmer Formulare zur Verfügung gestellt, die drei Tage vor der Verwendung von Feuer und Flammen beim Auftraggeber einzureichen sind.

5.  Arbeits- und Gesundheitsschutz
Der Auftragnehmer ist hinsichtlich des Arbeits- und Gesundheitsschutzes über die Erfüllung der Arbeitsschutzpflichten gegenüber seinen Beschäftigten und sich selbst sowie zur Abstimmung mit anderen Unternehmern entsprechend § 8 ArbSchG und § 6 Abs. 2 UVV bdquo;Grundsätze der Präventionldquo; (BGV A 1) hinaus auch zur Beachtung und Abstellung möglicher Gefährdungen Dritter (Schulbetrieb) verpflichtet. Stellt der Auftragnehmer oder seine Beschäftigten Mängel oder Gefahrensituationen fest, sind diese unverzüglich den Vorgesetzten, gegebenenfalls anderen Firmen und in jedem Fall der Bauleitung zu melden und es ist auf deren Abstellung hinzuwirken.
Die für die Durchführung der Leistungen des Auftragnehmers gemäß den Unfallverhütungsvorschriften und den Vorschriften der Bau- und Berufsgenossenschaft erforderlichen Schutzausrüstungen im Allgemeinen sowie die persönliche Schutzausrüstung für die Arbeitnehmer im Speziellen sind unentgeltlich zur Verfügung zu stellen.
In diesem Zusammenhang wird ausdrücklich auf die Einhaltung der einschlägigen arbeitssicherheitstechnischen Vorschriften hingewiesen. Der Auftragnehmer ist zur deren Einhaltung verpflichtet. Die Beauftragung eines Sicherheits- und Gesundheitsschutz-Koordinators durch den Auftraggeber entbindet den Auftragnehmer hiervon nicht.
Toiletten- und Waschräume werden dem Auftragnehmer innerhalb der Baustelleneinrichtungsfläche in Form einer Mobiltoilette von der Bauherrschaft zur Verfügung gestellt.

*Hinweis: Allgemeine Vorbemerkungen zu der Betonsanierung*
Grundlage der Leistungsbeschreibung sind die Allgemeinen Technischen Vertragsbedingungen - ATV -
für Bauleistungen VOB Teil C, insbesondere
ATV DIN 18299 Allgemeine Regelungen für Bauarbeiten
  jeder Art
ATV DIN 18349 Betonerhaltungsarbeiten
in der jeweils aktuell gültigen Fassung.

Mit den im Leistungsverzeichnis enthaltenen Angaben über Bauart, Bauteil, Baustoff und Abmessungen gelten auch das Liefern der Stoffe und Bauteile sowie die Herstellungsvorgänge und -abläufe bis zur fertigen Leistung unter Zugrundelegung der anerkannten Regeln der Technik, der gesetzlichen und behördlichen Vorschriften und der Herstellerrichtlinien als beschrieben. Hierbei bedeutet "Bauart" das Herstellen durch Zusammenfügen der Stoffe und Bauteile bis zur fertigen Leistung.

In der Leistungsbeschreibung benannte Abmessungen und Stückzahlen sind vor Materialbestellung und -bearbeitung auf Übereinstimmung mit den örtlichen Gegebenheiten an der Baustelle zu überprüfen und mit der Bauleitung abzuklären.

Alle Anschlüsse sind gemäß Herstellervorschriften auszuführen. Stoffe ohne amtliches Prüfzeugnis bzw. ohne Zulassungsbescheid sind nicht zugelassen.

Für die Ausführung der Arbeiten gilt die eigenverantwortliche Massenerhebung durch den Auftragnehmer am Bau.

Erforderliche Vorkehrungen und Maßnahmen zur Ausführung der Arbeiten bei Frost und Feuchtigkeit sind zu treffen.

Das Prüfen der Vorleistungen anderer Unternehmer und des Bestandes hat so rechtzeitig zu erfolgen, dass evtl. Nacharbeiten ohne Terminverzögerung durchgeführt bzw. evtl. erforderl. Leistungsänderungen des Auftrag- nehmers rechtzeitig abgesprochen werden können.

Es ist darauf zu achten, dass angrenzende, oberflächen- fertige Bauteile (z.B. Fenster, Regenrohre und sonstige an die Fassade angebrachten Bauteile) nicht verschmutzt oder beschädigt werden.
Die an die Gebäude angrenzenden Flächen sind teilweise unbefestigt (Belichtungsgraben oder Pflanzenbewuchs). Vor den dem Rathaus sind gepflasterte Flächen, die aufgrund der Geländetopographie, Vordächern, Einbauten, Überdachungen und Abtreppungen nicht anfahrbar sind.

An der Ringstraße wird eine Baustelleneinrichtungs- fläche (BE) ausgewiesen und umzäunt, die zur Anlieferung anfahrbar ist. Siehe hierzu Lageplan mit BE.
Das Fördern von Stoffen und Geräten muss außerhalb des Gebäudes über Hebezeuge nach Wahl des AN und/ oder die Fassadengerüste erfolgen. Auf die erschwerte Erreichbarkeit einzelner Gebäudebereiche wegen fehlander Anfahrbarket wird hingewiesen.

Die Abbruchstoffe sind entsprechend den Fraktionen zu trennen und zu sortieren. Das Abfahren der Behälter zur Entsorgung hat wegen der beengten Platzverhältnisse im Baubereich umgehend nach dem Befüllen zu erfolgen. Behälter dürfen nicht im allgemeinen Schulbereich aufgestellt werden, sondern nur im abgegrenzten Baubereich nach Absprache des Aufstellorts mit der Bauleitung.

### Titel 01 Baustelleneinrichtung

**01.1 Einrichten, Vorhalten und Räumen der Baustelle**
Einrichten, Vorhalten und Räumen der Baustelle mit den erforderlichen Verbrauchsmaterialien, Geräten, Maschinen etc.,die für die Ausführung der im Leistungsverzeichnis beschriebenen Leistungen erforderlich sind.
Menge: 1,000 psch

**01.2 Abdecken von Türflächen und Treppenhausöffnungen**
Abdecken von Türflächen und Treppenhausöffnungen sowie sonstigen zu schützende Bauteile mit Folie, mind. 2 mm stark, Abkleben der Ränder mit Klebeband. Abdeckmaterial nach Beendigung der Arbeiten entfernen und entsorgen.
Menge: 1,000 psch

**01.3 Dachablaufrohre abdecken**
Menge: 1,000 psch

### Titel 02 Vorbereitende Arbeiten

**02.1 Fenster, rechteckig, abdecken**
Abdecken von rechteckigen Fensterflächen mit Folie, mind. 2 mm stark, Abkleben der Ränder mit Klebeband. Abdeckmaterial nach Beendigung der Arbeiten entfernen und entsorgen.

Fenster mit Brüstung Höhe ca. 1,90 m
Fenster, bodentief Höhe ca. 2,70 m
Menge: 334,000 m2

**02.2 Fenster, rund, abdecken**
Abdecken von runden Fensterflächen mit Folie, mind. 2 mm stark, Abkleben der Ränder mit Klebeband. Abdeckmaterial nach Beendigung der Arbeiten entfernen und entsorgen.

Fenster Durchmesser ca 1,00 m
Menge: 5,000 m2

### Titel 03 Betonfertigteile

**Ausführungsbeschreibung 1 Ausführungsbeschreibung 0001**
*Ausführungsbeschreibung 0001*
Ausführungsbeschreibung

Ein Stück Betonfertigteil beinhaltet folgende drei Arbeitsschritte:

1. Hochdruck-Heißwasserstrahlen

Reinigen der gesamten Betonfertigteilfläche durch Hochdruck-Heißwasserstrahlen

Druck bis max. 300 bar
Temperatur 98°

entfernen von losen Substanzen (Staub und Altanstrich).

Untergrund für für nachfolgendes Beschichtungssystem geeignet Herstellen:
notwendige Haftzugfestigkeit mind. 1,5 N/mm²

2. Quarzhaltige Grundierung
Aufbringen einer gefüllten,
pigmentierten und wasserverdünnbaren
quarzhaltigen Grundierung auf auf den vorbereiteten Untergrund.
Verbrauch: ca. 0,2 - 0,3 kg/m²

3. Betonfläche beschichten
Aufbringen einer plastisch- elastischen, rissüberbrückenden, CO2- bremsenden, dekorativen Beschichtung auf der Basis einer lichthärtenden Acryl-Dispersion nach OS 5a gemäß Teil 2, Abschn.5 Tab. 5.1, DafStb- Richtlinie 2001 beschichten;

Farbton nach Wahl des AG
Schichtstärke 300 micro;

Flächen aller zu bearbeitenden Betonfertigteilflächen F1-F7

F1: 61 St. x 2,6 m² = 158,60 m ²
F2: 43 St. x 5,4 m² = 232,20 m²
F3: 11 St. x 7,6 m² = 83,60 m²
F4: 38 St. x 1,5 m² =57,00 m²
F5: 94 St. x 2,0 m² =188,00 m²
F6: 05 St. x 2,95 m² = 14,75 m²
F7: 10 St. x 2,75 m² = 27,50 m²
F2 mit rundem Fenster: 06 St. x 4.6 m² =27,60 m²
Summe aller Betonfertigteilflächen F1-F7 ca. 790 m²
Summe aller Betonfertigteile  F1-F7 262 Stück

**03.1 F1 Betonfertigteil**
Arbeitsschritte wie in Ausführungsbeschreibung 0001 beschrieben

F1 Betonfertigteil unter den Fensternbändern der Ostseite Untergeschoss, Erdgeschoss und 1. Obergeschoss

Abmessungen:

Breite: 1,25 m
Höhe: 1,35 m
Tiefe: 0,12m

Fläche Stirnseite 1,56 m² + 0,5 m² (schräge Fensterbank)

fugenbildendes Rechteck (7 x 4 cm) seitlich links und rechts aus Fertigteil ausgespart.
vertikale Fläche Fertigteil linke und rechte Seite zu Fugen hin in Summe ca. 0,4 m²

Unterseite Fertigteil 0,15 m²

Gesamtfläche ein Fertigteil F1 ca. 2,6 m²

Gesamtfläche aller Fertigteile F1 ca. 158,60 m²
Menge: 61,000 St

**03.2 F2 Betonfertigteil**
Arbeitsschritte wie in Ausführungsbeschreibung 0001 beschrieben

F2 Betonfertigteil geschosshoch, gerade
Abmessungen:

Breite: 1,25 m
Höhe: 3,23 m
Tiefe: 0,12m

Fläche Stirnseite 3,675 m² + 0,375 m² Schräge + 0,29 m² Fläche Fertigteil zurückgesetzt

fugenbildendes Rechteck (7 x 4 cm) seitlich links und rechts aus Fertigteil ausgespart.
vertikale Fläche Fertigteil linke und rechte Seite zu Fugen hin in Summe ca. 0,88 m²

Unterseite Fertigteil 0,15 m²

Gesamtfläche ein Fertigteil F2 ca. 5,4 m²

Gesamtfläche aller Fertigteile F2 ca. 232,20 m²
Menge: 43,000 St

**03.3 F3 Betonfertigteil, rund**
Arbeitsschritte wie in Ausführungsbeschreibung 0001 beschrieben

F3 Betonfertigteil geschosshoch, rund an Gebäudeecken

Abmessungen:

Breitein Abwicklung: 1,87 m
Höhe: 3,23 m
Tiefe: 0,12m

Fläche Stirnseite 5,5 m² + 0,56 m² Schräge + 0,43 m² Fläche Fertigteil zurückgesetzt

fugenbildendes Rechteck (7 x 4 cm) seitlich links und rechts aus Fertigteil ausgespart.
vertikale Fläche Fertigteil linke und rechte Seite zu Fugen hin in Summe ca. 0,88 m²

Unterseite Fertigteil 0,23 m²

Gesamtfläche ein Fertigteil F3 ca. 7,6 m²

Gesamtfläche aller Fertigteile F3 ca. 83,60 m²
Menge: 11,000 St

**03.4 F4 Betonfertigteil**
Arbeitsschritte wie in Ausführungsbeschreibung 0001 beschrieben

F4 Betonfertigteil unter den Fensternbändern der Ost- und Südseite 2. Obergeschoss

Abmessungen:

Breite: 1,25 m
Höhe: 0,54 m
Tiefe: 0,12m

Fläche Stirnseite 0,675 m² + 0,5 m² (schräge Fensterbank)

fugenbildendes Rechteck (7 x 4 cm) seitlich links und rechts aus Fertigteil ausgespart.
vertikale Fläche Fertigteil linke und rechte Seite zu Fugen hin in Summe ca. 0,13 m²

Unterseite Fertigteil 0,15 m²

Gesamtfläche ein Fertigteil F4 ca. 1,5 m²

Gesamtfläche aller Fertigteile F4 ca. 57 m²
Menge: 38,000 St

**03.5 F5 Betonfertigteil**
Arbeitsschritte wie in Ausführungsbeschreibung 0001 beschrieben

F5 Betonfertigteil Dachrand, gerade

Abmessungen:

Breite: 1,25 m
Höhe: 1,25 m
Tiefe: 0,12m

Fläche Stirnseite 1,56 m²

fugenbildendes Rechteck (7 x 4 cm) seitlich links und rechts aus Fertigteil ausgespart.
vertikale Fläche Fertigteil linke und rechte Seite zu Fugen hin in Summe ca. 0,3 m²

Unterseite Fertigteil 0,15 m²

Gesamtfläche ein Fertigteil F5 ca. 2,00 m²

Gesamtfläche aller Fertigteile F5 ca. 188 m²
Menge: 94,000 St

**03.6 F6 Betonfertigteil, rund**
Arbeitsschritte wie in Ausführungsbeschreibung 0001 beschrieben

F6 Betonfertigteil Dachrand, rund an Gebäudeecken

Abmessungen:

Breitein Abwicklung: 1,87 m
Höhe: 1,25 m
Tiefe: 0,12m

Fläche Stirnseite 2,34 m²

fugenbildendes Rechteck (7 x 4 cm) seitlich links und rechts aus Fertigteil ausgespart.
vertikale Fläche Fertigteil linke und rechte Seite zu Fugen hin in Summe ca. 0,375 m²

Unterseite Fertigteil 0,23 m²

Gesamtfläche ein Fertigteil F6 ca. 2,95 m²

Gesamtfläche aller Fertigteile F6 ca. 15 m²
Menge: 5,000 St

**03.7 F7 Betonfertigteil**
Arbeitsschritte wie in Ausführungsbeschreibung 0001 beschrieben

F7 Betonfertigteil geschosshoch, Streben Südseite unter Balkon 1. OG

Abmessungen:

Breite: 0,12 m
Höhe: 3,23 m
Tiefe: 0,38 m

Fläche Stirnseite 0,35 m² + 0,05 m² Schräge + 0,05 m² Fläche Fertigteil zurückgesetzt

vertikale Fläche Fertigteil linke und rechte Seite zu Fugen hin in Summe ca. 2,24 m²

Unterseite Fertigteil 0,05 m²

Gesamtfläche ein Fertigteil F7 ca. 2,75 m²

Gesamtfläche aller Fertigteile F7 ca. 28 m²
Menge: 10,000 St

**03.8 F2 Fertigteil mit rundem Fenster**
Arbeitsschritte wie in Ausführungsbeschreibung 0001 beschrieben

wie Position 03.2: F2 Betonfertigteil - mit zusätzlichem, runden Fenster

Fensterfläche Durchmesser ca. 1,00 m
Fensterfläche ca 0,8 m²

Gesamtfläche ein Fertigteil F2 mit rundem Fenster  ca. 4,6 m²

Gesamtfläche aller Fertigteile F2 mit rundem Fenster ca. 28 m²
Menge: 6,000 St

**03.9 Fugen F1 Betonfertigteil**
Fugen zwischen den Betonfertigteilen F1 neu herstellen

Eine Fuge zwischen zwei Fertigteilen:
Vertikale Fugen: 1,18 m
Horizontale Fuge: 0,05 m
Fuge mit Gefälle: 0,34 m

Summe eine Fuge 1,57 m

Fugenbreite ca. 20 mm

Altfugen entfernen
dauerelastische Altfugen im Anschlussbereich der Betonflächen ausschneiden, auskratzen und Altmaterial komplett entfernen. Fugenbreite ca 20 mm
Dauerelastische Fugen
Horizontale Fuge nach DIN 18540F ausbilden. Vorbehandlung der Fugenflanken. Rundschnur aus geschlossenzelligem Hinterfüllprofil einbauen. Herstellen der Fuge unter Verwendung eines Primers, mit elastischem Dichtstoff auf Polyurethanbasis. Fugenbreite wie vor.
Menge: 97,000 m

**03.10 Fugen F2 Betonfertigteil**
Fugen zwischen den Betonfertigteilen F2 neu herstellen

Eine Fuge zwischen zwei Fertigteilen:
Vertikale Fugen: 2,94 m + 0,23 = 3,17 m
Fuge mit Gefälle: 0,30 m

Summe eine Fuge 3,47 m

Fugenbreite ca. 20 mm

Altfugen entfernen
dauerelastische Altfugen im Anschlussbereich der Betonflächen ausschneiden, auskratzen und Altmaterial komplett entfernen. Fugenbreite ca 20 mm
Dauerelastische Fugen
Horizontale Fuge nach DIN 18540F ausbilden. Vorbehandlung der Fugenflanken. Rundschnur aus geschlossenzelligem Hinterfüllprofil einbauen. Herstellen der Fuge unter Verwendung eines Primers, mit elastischem Dichtstoff auf Polyurethanbasis. Fugenbreite wie vor.
Menge: 174,000 m

**03.11 Fugen F4 Betonfertigteil**
Fugen zwischen den Betonfertigteilen F4 neu herstellen

Eine Fuge zwischen zwei Fertigteilen:
Vertikale Fugen: 0,42 + 0,03 m = 0,45 m
Horizontale Fuge: 0,05 m
Fuge mit Gefälle: 0,34 m

Summe eine Fuge 0,84 m

Fugenbreite ca. 20 mm

Altfugen entfernen
dauerelastische Altfugen im Anschlussbereich der Betonflächen ausschneiden, auskratzen und Altmaterial komplett entfernen. Fugenbreite ca 20 mm
Dauerelastische Fugen
Horizontale Fuge nach DIN 18540F ausbilden. Vorbehandlung der Fugenflanken. Rundschnur aus geschlossenzelligem Hinterfüllprofil einbauen. Herstellen der Fuge unter Verwendung eines Primers, mit elastischem Dichtstoff auf Polyurethanbasis. Fugenbreite wie vor.
Menge: 33,000 m

**03.12 Fugen F5 Betonfertigteil**
Fugen zwischen den Betonfertigteilen F5 neu herstellen

Eine Fuge zwischen zwei Fertigteilen:
Vertikale Fugen: 1,25 m - 0,22 = 1,03 m

Summe eine Fuge 1,03 m

Fugenbreite ca. 20 mm

Altfugen entfernen
dauerelastische Altfugen im Anschlussbereich der Betonflächen ausschneiden, auskratzen und Altmaterial komplett entfernen. Fugenbreite ca 20 mm
Dauerelastische Fugen
Horizontale Fuge nach DIN 18540F ausbilden. Vorbehandlung der Fugenflanken. Rundschnur aus geschlossenzelligem Hinterfüllprofil einbauen. Herstellen der Fuge unter Verwendung eines Primers, mit elastischem Dichtstoff auf Polyurethanbasis. Fugenbreite wie vor.
Menge: 98,000 m

**03.13 Fugen horizontal**
Horizontale Fuge zwischen Ortbetondecke und darunter anschließendes Fertigteil neu herstellen

Fugenbreite ca. 20 mm

Altfugen entfernen
Horizontale, dauerelastische Altfugen im Anschlussbereich der Betonflächen ausschneiden, auskratzen und Altmaterial komplett entfernen. Fugenbreite ca 20 mm
Dauerelastische Fugen
Horizontale Fuge nach DIN 18540F ausbilden. Vorbehandlung der Fugenflanken. Rundschnur aus geschlossenzelligem Hinterfüllprofil einbauen. Herstellen der Fuge unter Verwendung eines Primers, mit elastischem Dichtstoff auf Polyurethanbasis. Fugenbreite wie vor.
Menge: 86,000 m

**03.14 Zulage Fuge > 20 mm bis 30 mm**
Zulage für Fugen > 20 mm bis 30 mm Breite
der Positionen 03.9-13
Menge: 49,000 m

### Titel 04 Betoninstandsetzungsarbeiten Betonfertigteile

**Ausführungsbeschreibung 2 Ausführungsbeschreibung 0002**
*Ausführungsbeschreibung 0002*
Ausführungsbeschreibung für die folgenden Positionen 04.1-17

Abstemmen aller gelockerten und schadhaften Betonteile bis zum tragfähigen Betonuntergrund. Herausarbeiten der Ausbruchufer schräg unter 60-80°.

Korrodierten Bewehrungsstahl bis 2 cm in den nicht korrodierten Bereich freilegen, Durchmesser bis 18 mm.
Freigelegte Bewehrung durch Strahlen mit geeignetem Verfahren vorbereiten: Normreinheitsgrad Sa 2 ½ nach DIN 55928, Teil 4.

Beschichten von Bewehrungsstahl mit zementgebundenem,
kunststoffmodifiziertem 1- komponentigem
Korrosionschutzmittel,
Schichtdicke: > 1 mm;
Ausbruchstellen der Betonoberfläche mit Haftschlämme versehen und nass mit Reparaturmörtel oberflächenbündig schließen bzw. reprofilieren und die Oberfläche
glätten.
gem. DIN 18 349 in ff. Positionen 04.1-17 abzurechnen:

**04.1 Schadstellen / Ausbrüche bis 0,01 m²**
Ausführung gemäß Ausführungsbeschreibung 0002

Ausbruchgröße:
über 0, 1 m Breite,
bis 3 cm tief,
Größe bis 0,01 m²
Menge: 599,000 St

**04.2 Schadstellen / Ausbrüche bis 0,05 m²**
Ausführung gemäß Ausführungsbeschreibung 0002

Ausbruchgröße:
über 0,1 m Breite,
bis 3 cm tief,
Größe bis 0,05 m²
Menge: 97,000 St

**04.3 Schadstellen / Ausbrüche bis 0,1 m²**
Ausführung gemäß Ausführungsbeschreibung 0002

Ausbruchgröße:
über 0,1 m Breite,
bis 3 cm tief,
Größe bis 0,1 m²
Menge: 1,000 St

**04.4 Schadstellen / Ausbrüche bis 0,25 m²**
Ausführung gemäß Ausführungsbeschreibung 0002

Ausbruchgröße:
über 0,1 m Breite,
bis 3 cm tief,
Größe bis 0,25 m²
Menge: 10,000 St

**04.5 Schadstellen / Ausbrüche bis 0,5 m²**
Ausführung gemäß Ausführungsbeschreibung 0002

Ausbruchgröße:
über 0,1 m Breite,
bis 3 cm tief,
Größe bis 0,5 m²
Menge: 4,000 St

**04.6 Schadstellen / Ausbrüche bis 0,75 m²**
Ausführung gemäß Ausführungsbeschreibung 0002

Ausbruchgröße:
über 0,1 m Breite,
bis 3 cm tief,
Größe bis 0,75 m²
Menge: 1,000 St

**04.7 Schadstellen / Ausbrüche bis 1,00 m²**
Ausführung gemäß Ausführungsbeschreibung 0002

Ausbruchgröße:
über 0,1 m Breite,
bis 3 cm tief,
Größe bis 1,00 m²
Menge: 1,000 St

**04.8 Schadstellen / Ausbrüche über 1,00 m²**
Ausführung gemäß Ausführungsbeschreibung 0002

Ausbruchgröße:
über 0,1 m Breite,
bis 3 cm tief,
Größe über 1,00 m²
Menge: 1,000 m2

**04.9 Schadstellen / Ausbrüche bis 0,5 m**
Ausführung gemäß Ausführungsbeschreibung 0002

Ausbruchgröße:
über 0,1 m Breite,
bis 3 cm tief,
Größe bis 0,5 m Einzellänge
Menge: 1,000 St

**04.10 Schadstellen / Ausbrüche bis 1,00 m**
Ausführung gemäß Ausführungsbeschreibung 0002

Ausbruchgröße:
über 0,1 m Breite,
bis 3 cm tief,
Größe bis 1,00 m Einzellänge
Menge: 1,000 St

**04.11 Schadstellen / Ausbrüche über 1,00 m**
Ausführung gemäß Ausführungsbeschreibung 0002

Ausbruchgröße:
über 0,1 m Breite,
bis 3 cm tief,
Größe über 1,00 m Einzellänge
Menge: 15,000 m

**04.12 Kantenschalung**
Ausführung gemäß Ausführungsbeschreibung 0002

Kantenschalung der Schadstellen an geraden Kanten
Menge: 15,000 m

**04.13 Zulage Brettstruktur**
Ausführung gemäß Ausführungsbeschreibung 0002

Zulage für die Wiederherstellung der Brettstruktur
Menge: 9,000 m2

**04.14 Aufbringen von vollflächiger Egalisierung mit Dünnputz**
Aufbringen von volltlächiger Egalisierung mit Dünnputz aus gebrauchsfertigem PCC mit Silicafume auf glatter Fläche im tiefliegenden Reliefbereich,

Arbeitsgänge 2:

1. Arbeitsgang Eglisierung ca. 1,3-1,7 kg/m2 Trockenmörtel;
2. Arbeitsgang: Dünnputz ca. 1,6 kg/m2 pro mm Schichtdicke zuzgl. Verlust;

Schichtstärke 3mm;
Menge: 140,000 m2

**04.15 Nachträglicher Bewehrungsanschluss**
Nachträglicher Bewehrungsanschluss

Bewehrungsstabdurchmesser: 8 mm,
Verankerungslänge bis 300 mm,
Bohrlochdurchmesser: 10 mm;

Ausführung des Anschlusses durch geschultes Baustellenfachpersonal mit Eignungsnachweis. Die besonderen Anforderungen an den mit der Ausführung beauftragten Betrieb sind zu beachten.

Das Bohrloch ist mittels geeignetem Bohrwerkzeug nach den Vorgaben der Zulassungen zu erstellen. Das Bohrloch ist vom Bohrlochgrund aus mit Verbundmörtel auszupressen. Anschließend ist der Bewehrungsstab von Hand drehend einzubringen.

Die erforderlichen Aushärtezeiten des Verbundmörtels sind zu beachten. Anzahl und Anordnung der Bewehrungsstäbe sind der Ausführungsplanung bzw. dem statischen Nachweis zu entnehmen und einzuhalten.

Einbau nach Allgemeiner bauaufsichtlicher Zulassung Zul.-Nr. Z-21.8-1783 und Europäischer Technischer Zulassung ETA-08/0266, der Montageanleitung der fischerwerke und den technischen Vorbemerkungen.
FIS V 360 S a 180 Skalenteile;
Pro Loch ca. 10 Skalenteile;
Bewehrungsstab 1,00 m;
Menge: 1,000 St

**04.16 Durchgehende Risse**
Vorhandene durchgehende Risse mit
2-Komponenten-Epoxidharz verdämmen.

Anordnen von Klebe- und Bohrpackern, Abstand je nach Bauteilstärke, Einpressen von 2k-EP-Harz zur Herstellung kraftschlüssiger Verbindungen zwischen den Rissufern.

Die technischen Angaben der ZTV Riss 93 sind zu beachten. Nach dem Nachverpressen sind die Packer und die Verdämmung zu entfernen, evtl. vorhandene Bohrlöcher sind zu schließen und die Oberfläche nachzubearbeiten.

Der Verpressungsvorgang ist mit Angabe von Zeit, Temperaturen, Verbrauchsmengen usw. zu protokollieren.

Das Liefern, Vorhalten, Wiederentfernen der erforderlichen Geräte ist in den EP einzurechnen.
Materialverbrauch wird gesondert aufgeführt
Menge: 34,000 m

**04.17 Materialverbrauch Epoxidharz-Verpressung**
Menge: 20,000 kg

### Titel 05 Ortbeton

**Ausführungsbeschreibung 3 Ausführungsbeschreibung 0003**
*Ausführungsbeschreibung 0003*
Ausführungsbeschreibung

Ein Quadratmeter Ortbetonfläche beinhaltet folgende drei Arbeitsschritte:

1. Hochdruck-Heißwasserstrahlen

Reinigen der gesamten Fläche durch Hochdruck-Heißwasserstrahlen

Druck bis max. 300 bar
Temperatur 98°

entfernen von losen Substanzen (Staub und Altanstrich).

Untergrund für für nachfolgendes Beschichtungssystem geeignet Herstellen:
notwendige Haftzugfestigkeit mind. 1,5 N/mm²

2. Quarzhaltige Grundierung
Aufbringen einer gefüllten,
pigmentierten und wasserverdünnbaren
quarzhaltigen Grundierung auf auf den vorbereiteten Untergrund.
Verbrauch: ca. 0,2 - 0,3 kg/m²
3. Betonfläche beschichten
Aufbringen einer plastisch- elastischen, rissüberbrückenden, CO2- bremsenden, dekorativen Beschichtung auf der Basis einer lichthärtenden Acryl-Dispersion nach OS 5a gemäß Teil 2, Abschn.5 Tab. 5.1, DafStb- Richtlinie 2001 beschichten;

Farbton nach Wahl des AG
Schichtstärke 300 micro;

Flächen aller zu bearbeitenden Ortbetonflächen
Ortbeton Scheibe 237 m²
Ortbetondecken Stirn- und Unterseiten 98 m²
Balkon Brüstungsfläche 50 m²
Balkon Untersicht 30 m²
Ortbetonwand Nord 19 m²
Summe aller Ortbetonflächen ca. 434 m²

**05.1 Ortbetonscheibe**
Ausführung gemäß Ausführungsbeschreibung 0003

Ortbetonscheibe
Ortbetongebäudeteil zwischen dem Ost- und Südflügel des Bestandsgebäudes
Menge: 237,000 m2

**05.2 Fugen horizontal**
Horizontale Fuge zwischen Ortbetonwandflächen neu herstellen

Fugenbreite ca. 20 mm

Altfugen entfernen
Horizontale, dauerelastische Altfugen im Anschlussbereich der Betonflächen ausschneiden, auskratzen und Altmaterial komplett entfernen. Fugenbreite ca 20 mm
Dauerelastische Fugen
Horizontale Fuge nach DIN 18540F ausbilden. Vorbehandlung der Fugenflanken. Rundschnur aus geschlossenzelligem Hinterfüllprofil einbauen. Herstellen der Fuge unter Verwendung eines Primers, mit elastischem Dichtstoff auf Polyurethanbasis. Fugenbreite wie vor.
Menge: 61,000 m

**05.3 Zulage Fuge > 20 mm bis 50 mm**
Zulage für Fugen > 20 mm bis 50 mm Breite
der Position 05.02
Menge: 7,000 m

**05.4 Ortbetondecken Stirn- und Unterseiten**
Ausführung gemäß Ausführungsbeschreibung 0003

Ortbetondecken Stirnseitenflächen und Unterseitenflächen in horizontaler Fuge zwischen den Betonfertigteilen

Vertikale Höhe Ortbetondecke: 0,2 m
Horizontale Breite Unterseite der Ortbetondecke, in Fuge schwerer erreichbar: 0,14 m

Gesamtlänge zu bearbeitende Fläche im Schnitt: 0,35m
Menge: 98,000 m2

**05.5 Zulage Pos. 05.4**
Zulage zu voriger Position, da die Ortbetonflächen in der horizontalen Fuge nur schwer erreichbar sind
Menge: 98,000 m2

**05.6 Balkon Brüstungsfläche**
Ausführung gemäß Ausführungsbeschreibung 0003

Balkon Brüstungsfläche gesamt
Menge: 50,000 m2

**05.7 Balkonboden Untersicht**
Ausführung gemäß Ausführungsbeschreibung 0003

Balkonboden Untersicht
Menge: 30,000 m2

**05.8 Ortbetonwand Nord**
Ausführung gemäß Ausführungsbeschreibung 0003

Ortbetonwand Nord UG bei Tiefgarage
Menge: 19,000 m2

### Titel 06 Betoninstandsetzungsarbeiten Ortbeton

**Ausführungsbeschreibung 4 Ausführungsbeschreibung 0004**
*Ausführungsbeschreibung 0004*
Ausführungsbeschreibung für die folgenden Positionen 06.1-17

Abstemmen aller gelockerten und schadhaften Betonteile bis zum tragfähigen Betonuntergrund. Herausarbeiten der Ausbruchufer schräg unter 60-80°.

Korrodierten Bewehrungsstahl bis 2 cm in den nicht korrodierten Bereich freilegen, Durchmesser bis 18 mm.
Freigelegte Bewehrung durch Strahlen mit geeignetem Verfahren vorbereiten: Normreinheitsgrad Sa 2 ½ nach DIN 55928, Teil 4.

Beschichten von Bewehrungsstahl mit zementgebundenem,
kunststoffmodifiziertem 1- komponentigem
Korrosionschutzmittel,
Schichtdicke: > 1 mm;
Ausbruchstellen der Betonoberfläche mit Haftschlämme versehen und nass mit Reparaturmörtel oberflächenbündig schließen bzw. reprofilieren und die Oberfläche
glätten.
gem. DIN 18 349 in ff. Positionen 06.1-17 abzurechnen:

**06.1 Schadstellen / Ausbrüche bis 0,01 m²**
Ausführung gemäß Ausführungsbeschreibung 0004

Ausbruchgröße:
über 0, 1 m Breite,
bis 3 cm tief,
Größe bis 0,01 m²
Menge: 329,000 St

**06.2 Schadstellen / Ausbrüche bis 0,05 m²**
Ausführung gemäß Ausführungsbeschreibung 0004

Ausbruchgröße:
über 0,1 m Breite,
bis 3 cm tief,
Größe bis 0,05 m²
Menge: 53,000 St

**06.3 Schadstellen / Ausbrüche bis 0,1 m²**
Ausführung gemäß Ausführungsbeschreibung 0004

Ausbruchgröße:
über 0,1 m Breite,
bis 3 cm tief,
Größe bis 0,1 m²
Menge: 1,000 St

**06.4 Schadstellen / Ausbrüche bis 0,25 m²**
Ausführung gemäß Ausführungsbeschreibung 0004

Ausbruchgröße:
über 0,1 m Breite,
bis 3 cm tief,
Größe bis 0,25 m²
Menge: 6,000 St

**06.5 Schadstellen / Ausbrüche bis 0,5 m²**
Ausführung gemäß Ausführungsbeschreibung 0004

Ausbruchgröße:
über 0,1 m Breite,
bis 3 cm tief,
Größe bis 0,5 m²
Menge: 3,000 St

**06.6 Schadstellen / Ausbrüche bis 0,75 m²**
Ausführung gemäß Ausführungsbeschreibung 0004

Ausbruchgröße:
über 0,1 m Breite,
bis 3 cm tief,
Größe bis 0,75 m²
Menge: 1,000 St

**06.7 Schadstellen / Ausbrüche bis 1,00 m²**
Ausführung gemäß Ausführungsbeschreibung 0004

Ausbruchgröße:
über 0,1 m Breite,
bis 3 cm tief,
Größe bis 1,00 m²
Menge: 1,000 St

**06.8 Schadstellen / Ausbrüche über 1,00 m²**
Ausführung gemäß Ausführungsbeschreibung 0004

Ausbruchgröße:
über 0,1 m Breite,
bis 3 cm tief,
Größe über 1,00 m²
Menge: 1,000 m2

**06.9 Schadstellen / Ausbrüche bis 0,5 m**
Ausführung gemäß Ausführungsbeschreibung 0004

Ausbruchgröße:
über 0,1 m Breite,
bis 3 cm tief,
Größe bis 0,5 m Einzellänge
Menge: 1,000 St

**06.10 Schadstellen / Ausbrüche bis 1,00 m**
Ausführung gemäß Ausführungsbeschreibung 0004

Ausbruchgröße:
über 0,1 m Breite,
bis 3 cm tief,
Größe bis 1,00 m Einzellänge
Menge: 1,000 St

**06.11 Schadstellen / Ausbrüche über 1,00 m**
Ausführung gemäß Ausführungsbeschreibung 0004

Ausbruchgröße:
über 0,1 m Breite,
bis 3 cm tief,
Größe über 1,00 m Einzellänge
Menge: 8,000 m

**06.12 Kantenschalung**
Ausführung gemäß Ausführungsbeschreibung 0004

Kantenschalung der Schadstellen an geraden Kanten
Menge: 8,000 m

**06.13 Zulage Brettstruktur**
Ausführung gemäß Ausführungsbeschreibung 0004

Zulage für die Wiederherstellung der Brettstruktur
Menge: 5,000 m2

**06.14 Aufbringen von vollflächiger Egalisierung mit Dünnputz**
Aufbringen von volltlächiger Egalisierung mit Dünnputz aus gebrauchsfertigem PCC mit Silicafume auf glatter Fläche im tiefliegenden Reliefbereich,

Arbeitsgänge 2:

1. Arbeitsgang Eglisierung ca. 1,3-1,7 kg/m2 Trockenmörtel;
2. Arbeitsgang: Dünnputz ca. 1,6 kg/m2 pro mm Schichtdicke zuzgl. Verlust;

Schichtstärke 3mm;
Menge: 77,000 m2

**06.15 Nachträglicher Bewehrungsanschluss**
Nachträglicher Bewehrungsanschluss

Bewehrungsstabdurchmesser: 8 mm,
Verankerungslänge bis 300 mm,
Bohrlochdurchmesser: 10 mm;

Ausführung des Anschlusses durch geschultes Baustellenfachpersonal mit Eignungsnachweis. Die besonderen Anforderungen an den mit der Ausführung beauftragten Betrieb sind zu beachten.

Das Bohrloch ist mittels geeignetem Bohrwerkzeug nach den Vorgaben der Zulassungen zu erstellen. Das Bohrloch ist vom Bohrlochgrund aus mit Verbundmörtel auszupressen. Anschließend ist der Bewehrungsstab von Hand drehend einzubringen.

Die erforderlichen Aushärtezeiten des Verbundmörtels sind zu beachten. Anzahl und Anordnung der Bewehrungsstäbe sind der Ausführungsplanung bzw. dem statischen Nachweis zu entnehmen und einzuhalten.

Einbau nach Allgemeiner bauaufsichtlicher Zulassung Zul.-Nr. Z-21.8-1783 und Europäischer Technischer Zulassung ETA-08/0266, der Montageanleitung der fischerwerke und den technischen Vorbemerkungen.
FIS V 360 S a 180 Skalenteile;
Pro Loch ca. 10 Skalenteile;
Bewehrungsstab 1,00 m;
Menge: 1,000 St

**06.16 Durchgehende Risse**
Vorhandene durchgehende Risse mit
2-Komponenten-Epoxidharz verdämmen.

Anordnen von Klebe- und Bohrpackern, Abstand je nach Bauteilstärke, Einpressen von 2k-EP-Harz zur Herstellung kraftschlüssiger Verbindungen zwischen den Rissufern.

Die technischen Angaben der ZTV Riss 93 sind zu beachten. Nach dem Nachverpressen sind die Packer und die Verdämmung zu entfernen, evtl. vorhandene Bohrlöcher sind zu schließen und die Oberfläche nachzubearbeiten.

Der Verpressungsvorgang ist mit Angabe von Zeit, Temperaturen, Verbrauchsmengen usw. zu protokollieren.

Das Liefern, Vorhalten, Wiederentfernen der erforderlichen Geräte ist in den EP einzurechnen.
Materialverbrauch wird gesondert aufgeführt
Menge: 19,000 m

**06.17 Materialverbrauch Epoxidharz-Verpressung**
Materialverbrauch Epoxidharz-Verpressung;
Menge: 11,000 kg
